# Muster-Leistungsbeschreibung
Leistungsbeschreibung (GAEB 90, DA81)
Währung: EUR

## Elastische Zwischenschicht
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Untergrund Prüfung und Dokumentation gemäß gültigen
Regelwerken.
Einheit: m2

**00001.0004 Vorbehandlung mit geeigneten Mitteln, vorzugsw. mittels Strahlen**
Untergrundvorbehandlung mit geeigneten
Mitteln, vorzugsweise mittels
Stahlkugelstrahlverfahren, zur Erzielung
eines tragfähigen, sauberen und
tragfähigen Untergrundes, frei von
haftungsmindernden Schichten.
Einheit: m2

**00001.0005 Grundierung mit einem transparenten, lösemittelfreien 2-K EP-Bindemittel (MT)**
Liefern und Herstellen einer Grundierung mit einem
schnellhärtenden, nonylphenol-, lösemittel- und
weichmacherfreien 2-K EP-Bindemittel.

gewähltes Produkt:
Remmers Epoxy MT 100

■ Grundierung, Haftbrücke, Egalisierungsschicht für
restfeuchte Untergründe
■ Herstellung druckfester Mörtel, Fließbeläge
■ Basisschicht für Einstreubeläge Eigenschaften
Untergrundtolerant bis 6 % Restfeuchte (CM-Methode)
■ Gute Haftung auf schwach saugenden Untergründen
■ Schnell erhärtend / überbeschichtbar
■ Durchhärtung ab +5 °C
■ Mechanisch belastbar
■ Chemisch belastbar
■ Lackverträglichkeitsprüfung
■ Weichmacherfrei, nonylphenolfrei
■ Im ausreagierten Zustand physiologisch unbedenklich

■ Als Grundierung ohne Abstreuung unter Remmers PU-
und EP-Beschichtungen geeignet

Farbton: transparent

Produktkenndaten -
Im Anlieferungszustand:
Komponente A, Komponente B, Mischung,
Viskosität (25 °C): 950 mPa s, 200 mPa s, 750 mPa s,
Dichte (20 °C): 1,16 g/cm³, 0,97 g/cm³, 1,08 g/cm³,

Im ausreagierten Zustand
Druckfestigkeit ca. 118 N/mm² *
Biegezugfestigkeit ca. 20 N/mm² *
* Epoxidharzmörtel 1 : 5 mit Normsand

Die genannten Werte stellen typische
Produkteigenschaften dar und sind nicht als
verbindliche Produktspezifikationen zu verstehen.

Verbrauch:
ca. 0,30 - 0,50 kg/m² Remmers Epoxy MT 100 <0936>
(Bindemittelmenge je nach Untergrund)
Einheit: m2

**00001.0006 Klebschicht, Epoxy-gebunden**
Liefern und Herstellen einer thixotropierten
Klebschicht mit einem nonylphenol-,
lösemittel- und weichmacherfreien
2-K EP-Bindemittel zum Einarbeiten von Gewebebändern
Für Verarbeitungen an lotrechten bzw.
geneigten Flächen können den Bindemitteln daher
geeign. Stellmittel anteilig zugegeben werden.

Gew. Produkte:
Epoxy MT 100
Gewebebandeinlagen:
Wand / Ecke / Ablauf: Tape VF 120 / VF 10 IC
(VF 75 EC) / Tape VF 350 HC

Produktkenndaten - Epoxy-Harz
Im Anlieferungszustand:
Komponente A, Komponente B, Mischung,
Viskosität (25 °C): 950 mPa s, 200 mPa s, 750 mPa s,
Dichte (20 °C): 1,16 g/cm³, 0,97 g/cm³, 1,08 g/cm³,

Im ausreagierten Zustand
Druckfestigkeit ca. 118 N/mm² *
Biegezugfestigkeit ca. 20 N/mm² *
* Epoxidharzmörtel 1 : 5 mit Normsand

Die genannten Werte stellen typische
Produkteigenschaften dar und sind nicht als
verbindliche Produktspezifikationen zu verstehen.

Verbrauch:
mind. 0,50 kg/m² Epoxy MT 100 <0936>
Stellmittelzugabe je nach Bedarf und Anforderung
anteilig bis ca. 2 % WHG TX auf Bodenflächen <1221>
Einheit: m2

**00001.0007 Abdichten von Innenecken, Fugen und Durchdringungen mit Fugenband Tape VF**
Innenecken, Fugen und Durchdringungen mit
dem hochwertigen, vliesbeschichtetem
Premium-Dichtband auf NBR Kautschuk-Basis, Remmers Tape
VF, verstärken.
Fugenband VF 120 (Fugenband 120 mm)
Fugenband VF 75 EC (Außenecke)
Fugenband VF 100 IC (Innenecke)
Tape VF 350 350mm x 350mm (Manschette)
in die noch frische im Vorfeld applizierte, 2.
MT-Epoxyschicht
unter Einsatz der Werkzeuge z. B.:
Glättekelle, Zahnspachtel mit ZL 46, ZL 25,
Epoxy Rolle 10 cm & Metalligel
einbauen und glattstreichen
Größe der Dusch-Boden-Fläche: ______________
Angabe der einzelnen VF-Produkte:
________________________________________
________________________________________

Verbrauch:
1x psch Remmers Tape VF Produktserie <5071>
Einheit: St

**00001.0008 Dichtschicht**
Liefern und Herstellen einer rissüberbrückenden,
polyurethangebundenen Dichtschicht.

Für Verarbeitungen an lotrechten bzw.
geneigten Flächen können dem PU-Bindemittel geeignete
Stellmittel zugegeben werden.

gewählte Produkte oder gleichwertig:
Remmers PUR Base WPM
Remmers WHG TX

Anwendungsbereich: Rissüberbrückende Zwischenschicht
gemäß BEB-Arbeitsblatt KH 6
Eigenschaften:
- Statisch rissüberbrückend
- Chemisch belastbar
Produktkenndaten:
Im Anlieferungszustand -
Komponente A, Komponente B, Mischung,
Viskosität (25 °C): 5230 mPa s, 70 mPa s, 2050 mPa s,
Dichte (20 °C): 1,44 g/cm³, 1,22 g/cm³, 1,40 g/cm³,

Im ausreagierten Zustand -
Anforderungen an das Produkt:
Rissüberbrückungsklasse A3 (> 0,5 mm)

Hinweis:
Gemäß Herstellerrichtlinie in Verbindung
mit der AbP "P 13895 / 24-717" als PUR-Abdichtung
im Verbund in Kombination mit einer Nutzschicht (AiV
N).
Der Verwednungsbereich bezieht sich
aufBeanspruchungsklassen A, B & C.
Dies entspricht den Wassereinwirkungsklassen W2-I und
W3-I gemäß DIN 18534-1.

Die angegebenen ungefähren Verbrauchsmengen beziehen
sich auf glatte egalisierte Untergründe.

Verbrauch:
mind. 1,5 kg/m² Remmers PUR Base WPM <6065>
Anteilige Zugabe Stellmittel:
ca. 4% WHG TX
Einheit: m2
